# Walther-Jacobi Dachziegel - Ausschreibungstexte
Leistungsbeschreibung (GAEB 90, DA81)
Währung: EUR
Auftraggeber: KS

## Dach
Datum: 19.04.21

*Hinweis*

### 01 Biberschwanzziegel

#### 01.01 01.01.01: Vorbemerkungen

**01.01.01 Vorbemerkungen**
Vorbemerkungen

Als Vertragsbestandteile gelten:
A) Alle genannten Normen in der neusten
Fassung.
B) Die Inhalte des nachfolgenden
Leistungsverzeichnisses.
C) Die allgemeinen Bestimmungen für die
Vergabe von Bauleistungen ( VOB Teil A )
D) Die allgemeinen Vertragsbedingungen
für die Ausführung von Bauleistungen (
VOB Teil B )
E) Die technischen Vorschriften für
Bauleistungen ( VOB Teil C )
F) Die relevanten DIN - Normen.
G) Die einschlägigen baupolizeilichen
und technischen Bestimmungen sowie die
Unfallverhütungsvorschriften.
H) Die Fachregeln des Deutschen
Dachdeckerhandwerks.
I) Die Verarbeitungsvorschriften der
Walther Dachziegel GmbH mit den jeweils
zum Verlegezeitpunkt gültigen Daten.
J) Für die Ausarbeitung und
Preisgestaltung sind die Kenntnisse der
Baustelle erforderlich.
K) Der Bieter hat die Durchführung
seiner Arbeiten mit Zimmermann und
Klempner so abzusprechen, dass ein
reibungsloser Ablauf der Arbeiten
gewährleistet ist.
L) Für die angebotenen Leistungen
übernimmt der Bieter die Verpflichtung
der Vollständigkeit: d. h. Leistungen,
die sich mit der Ausführung der
angefragten Positionen zwangsläufig
ergeben, hat er mit  einzukalkulieren,
auch wenn sie im Leistungsverzeichnis
nicht ausdrücklich erwähnt sind.
Menge: 0,000 st

#### 01.02 Einrichtung und Gerüstbau

**01.02.01 Fassadengerüst, Metallgerüst, Gr.3**
Fassadengerüst, Metallgerüst, Gr.3

Fassaden-Metallgerüst, als Standgerüst,
Gebrauchsüberlassung bis 4 Wochen
(Grundeinsatzzeit).
Höhe oberste Belagfläche: ..... m ü. Ge-
  lände
Gerüstgruppe  : 3 (2,0 kN/m2)
Belagbreite  : mind. 0,60 m
Menge: 0,000 m2

**01.02.02 Dachfanggerüst**
Dachfanggerüst

Dachfanggerüst durch Erweiterung des
Fassadengerüstes im Bereich der Traufe,
Gebrauchsüberlassung bis 4 Wochen
(Grundeinsatzzeit).
Höhe Dachfang: 2,00 m
Menge: 0,000 m

**01.02.03 Gerüstverbreiterung innen**
Gerüstverbreiterung innen

Gerüstverbreiterung innen, Gebrauchsüberlassung bis 4 Wochen (Grundeinsatzzeit).
Arbeitslage : ..... m ü. Gelände
Belagsbreite: ..... m
Menge: 0,000 m

**01.02.04 Gerüstverbreiterung außen**
Gerüstverbreiterung außen

Gerüstverbreiterung außen, Gebrauchsüberlassung bis 4 Wochen (Grundeinsatzzeit).
Arbeitslage : ..... m ü. Gelände
Belagsbreite: ..... m
Menge: 0,000 m

#### 01.03 Schutzmaßnahmen

**01.03.01 Bautenschutzmatten geliefert und verlegt**
Bautenschutzmatten

Bautenschutzmatten als Schutz vor
herabfallende Gegenstände liefern und dicht
gestoßen auf das tieferliegende Bauteil
vollflächig verlegen.
Bauteil:
Menge: 0,000 m2

#### 01.04 Witterungsschutz

**01.04.01 Witterungsschutz mit Plane**
Witterungsschutz mit Plane

Witterungsschutz mit PlaneWitterungsschutz
mit Plane, zum Abdecken
einer offenen Fläche vorhalten und unterhalten für die Dauer der Dachdeckungsarbeiten, incl. Beseitigen der Ab-
deckung.
Menge: 0,000 m2

#### 01.05 Abrißarbeiten - Fläche

**01.05.01 Dacheindeckung abgerissen**
Abriss Dacheindeckung

Vorhandene Dacheindeckung aus
Dachziegeln
oder Betondachsteinen abdecken, nach
unten
bringen und abfahren. Inklusive Container-
und Deponiegebühren.
Menge: 0,000 m2

**01.05.02 Abriss Biberschwanzeindeckung abgerissen**
Abriss Biberschwanzeindeckung

Vorhandene Dacheindeckung aus
Biberschwanzziegeln vom Dach nehmen, nach unten
bringen
und abfahren. Inklusive Container- und
Deponiegebühren.
Menge: 0,000 m2

**01.05.03 Bitumenschindeldeckung entfernen**
Abriss Bitumenschindeldeckung

Vorhandene Bitumenschindeldeckung samt
Unterlagsbahn entfernen,
vom Dach schaffen und abfahren.
Inklusive Container-und Deponiegebühren.
Menge: 0,000 m2

**01.05.04 Wellplatten abgerissen**
Abriss Bitumen-Welldachplatten

Bitumen-Welldachplatten abnehmen,
nach unten schaffen und abfahren.
Inklusive Container- und Deponiegebühren.
Menge: 0,000 m2

**01.05.05 Wellplatten abgerissen**
Abriss Welldachplatten

Faserzement-Welldachplatten abnehmen,
nach unten schaffen und abfahren.
Inklusive Container- und Deponiegebühren.
*** ACHTUNG: KEIN ASBEST! ***
Menge: 0,000 m2

**01.05.06 Asbestzementeindeckung abgenommen und entsorgt**
Abbruch Asbestzement-Platten

vorhandene Asbestzementeindeckung nach
TRGS 519 abnehmen und abtransportieren.

Der Schutt ist nach den örtlichen
Bestimmungen zu
entsorgen und die Kosten sind gesondert
auszuweisen.
Menge: 0,000 m2

**01.05.07 Ortgang,Giebelwink.1-fach,FZ-Wellplatten**
Abriss Giebelwinkel

Ortgangausbildung aus einfachen Giebelwinkeln abreissen, nach unten bringen,
abfahren und entsorgen. Inklusive
Container-und Deponiegebühren.
Menge: 0,000 m

**01.05.08 Lattung abgerissen**
Abriss Lattung

Vorhandene Dachlattung abnehmen, nach
unten bringen, abfahren und entsorgen.
Inklusive Container- und Deponiegebühren.
Menge: 0,000 m2

**01.05.09 Unterspannbahn und Dämmung abgerissen**
Abriss Unterspannung

Vorhandene Unterspannbahn abnehmen und
vom Dach schaffen. Inklusive Container- und
Deponiegebühren.
Menge: 0,000 m2

**01.05.10 Dämmung abgerissen**
Abriss Dämmung

Vorhandene Wärmedämmung aus den
Gefachen
herausnehmen und vom Dach schaffen.
Gefache zwischen den Sparren säubern und
von
alten Nägeln, Klammerresten und spitzen
Eindringungen (Holzsplitter...) befreien.
Inklusive Container- und Deponiegebühren.
Menge: 0,000 m2

**01.05.11 Dachschalung und Pappdeckung entfernen**
Abriss Dachschalung

Vorhandene Dachschalung entfernen
Dachschalung entfernen, incl. Entsorgung
und Deponiegebühr.
Menge: 0,000 m2

**01.05.12 Schalung abgerissen**
Abriss Schalung

Vorhandene Schalung, vom Dach nehmen
und nach
unten schaffen und abfahren.
Inklusive Container- und Deponiegebühren.
Menge: 0,000 m2

**01.05.13 Dämmung abgerissen**
Abriss Schutt

Vorhandenen Schutt aus den Gefachen
herausnehmen und vom Dach schaffen.
Gefache zwischen den Sparren säubern und
von
alten Nägeln, Klammerresten und spitzen
Eindringungen (Holzsplitter...) befreien.
Inklusive Container- und Deponiegebühren.
Menge: 0,000 m2

#### 01.06 Abrißarbeiten - Wand

**01.06.01 Schieferbekleidung (Fassade) entfernen**
Abriss Verkleidung (Fassade)

Verkleidung (Fassade)
entfernenSchieferbekleidung von der Wand
ohne
Unterkonstruktion entfernen, incl. Entsorgung und Deponiegebühr.
Menge: 0,000 m2

**01.06.02 Schieferbekleidung (Fassade) entfernen**
Abriss Verkleidung (Schornstein)

Verkleidung (Schornstein)
entfernenSchieferbekleidung von der Wand
ohne
Unterkonstruktion entfernen, incl. Entsorgung und Deponiegebühr.
Menge: 0,000 m2

**01.06.03 Schieferbekleidung (Fassade) entfernen**
Abriss Verkleidung (Gaube)

Verkleidung (Gaube)
entfernenSchieferbekleidung von der Wand
ohne
Unterkonstruktion entfernen, incl. Entsorgung und Deponiegebühr.
Menge: 0,000 m2

**01.06.04 Vordeckung abgerissen**
Abriss Vordeckung

Einlagige Vordeckung bzw. Dachabdichtung
aus
Bitumendachbahn, abnehmen und entsorgen.
Schalung von Nägeln befreien bzw. Nägel
flächenbündig einnageln. Inklusive Container-
und Deponiegebühren.
Menge: 0,000 m2

**01.06.05 Dachschalung und Pappdeckung entfernen**
Abriss Wandschalung

Vorhandene Wandschalung abreissen, nach
unten bringen und entsorgen.
Inkl. Container-und Deponiegebühren.
Menge: 0,000 m2

**01.06.06 Lattung abgerissen**
Abriss Lattung

Vorhandene Wandlattung abnehmen, nach
unten bringen, abfahren und entsorgen.
Inkl. Container- und Deponiegebühren.
Menge: 0,000 m2

#### 01.07 Abrißarbeiten - Einbauteile

**01.07.01 Wohnraumfenster ausgebaut**
Abriss Wohnraumdachfenster

vorhandenes Wohnraumfenster demontieren,
nach unten
bringen, abfahren und entsorgen.
Inkl. Container-und Deponiegebühren.
Menge: 0,000 st

**01.07.02 Dachfenster abgerissen**
Abriss Dachfenster

vorhandenes Dachfenster demontieren, nach
unten bringen, abfahren und entsorgen.
Inkl. Container- und Deponiegebühren.
Menge: 0,000 st

**01.07.03 Dachaufbauten entfernen**
Abriss Dachaufbauten ( Antenne, Dunstrohr
etc.)

vorhandene Dachaufbauten ( Antenne,
Dunstrohr etc. ) u.ä., ausbauen, nach unten
bringen und entsorgen.
Inkl. Container-und Deponiegebühren.
Menge: 0,000 st

**01.07.04 Schneefanggitter abgerissen**
Abriss Schneefanganlage

Vorhandenes Schneefanggitter samt Haken
abnehmen, vom Dach bringen und
entsorgen.
Inkl. Container- und Deponiegebühren.
Menge: 0,000 m

**01.07.05 Schornsteinfeger-Laufrost entfernen**
Abriss Schornsteinfeger-Laufrost

vorhandenes Schornsteinfeger-Laufrost
einschließlich Laufroststützen ausbauen,
nach unten bringen, abfahren und entsorgen.
Inkl. Container-und Deponiegebühren.
Menge: 0,000 m

**01.07.06 Dachtritte geliefert und eingebaut**
Abriss Dachtritt

vorhandene Dachtritte abnehmen,
vom Dach bringen, abfahren und entsorgen.
Inkl. Container-und Deponiegebühren.
Farbe: verzinkt
Menge: 0,000 st

**01.07.07 Blitzschutz abgerissen**
Abriss Blitzschutz

Vorhandene Blitzschutzanlage einschließlich
Einleitungen abreissen, nach unten schaffen
und vorschriftsgemäß entsorgen.
Inkl. Container- und Deponiegebühren.
Menge: 0,000 m

**01.07.08 Mauerabdeckung abgerissen**
Abriss Mauerabdeckung

Mauerabdeckung aus Blech abnehmen, vom
Dach bringen und entsorgen.
Inkl. Container- und Deponiegebühren.
Menge: 0,000 m

**01.07.09 Kamineinfassung angerissen**
Abriss Kamineinfassung

vorhandene Kamineinfassung abnehmen,
vom
Dach bringen und entsorgen.
Inkl. Container-und Deponiegebühren.
Menge: 0,000 st

#### 01.08 Abrißarbeiten - Entwässerung

**01.08.01 Dachrinne abgerissen**
Abriss Dachrinne

Vorhandene Dachrinne samt Rinneisen abnehmen, vom Dach bringen und entsorgen.
Inklusive Container- und Deponiegebühren.
Menge: 0,000 m

**01.08.02 Traufbleche abgerissen**
Abriss Traufblech

Vorhandene Traufbleche (Rinneneinhang)
abnehmen, vom Dach bringen und
entsorgen.
Inklusive Container- und Deponiegebühren.
Menge: 0,000 m

**01.08.03 Fallrohr abgerissen**
Abriss Fallrohre

Vorhandene Regenfallrohre samt
Rohrschellen
abnehmen und entsorgen.
Inklusive Container- und Deponiegebühren
soweit
erforderlich.
Menge: 0,000 m

**01.08.04 Kehlbleche abgerissen**
Abriss Kehlbleche

Vorhandene Kehlbleche abnehmen, vom
Dach bringen und entsorgen.
Inklusive Container- und Deponiegebühren.
Menge: 0,000 m

#### 01.09 Abrißarbeiten - An-und Abschlüße

**01.09.01 Anschlussbleche abgerissen**
Abriss An-und Abschschlussbleche

Vorhandene An-und Abschlussbleche
abnehmen, vom
Dach bringen und entsorgen.
Inklusive Container- und Deponiegebühren.
Menge: 0,000 m

#### 01.10 Abrißarbeiten - Schornstein

**01.10.01 AB Schornstein**
Abriss Schornstein

Schornstein aus Mauerwerk ( Sondermüll )
abbrechen,
auch über Dach, einschl. aller Formstücke,
wie
Rauchrohranschlüsse, Putztüren,
Abdeckplatten
usw., einschl. Schuttbeseitigung, nach unten
bringen abfahren und entsorgen.
Größe: ca.
Menge: 0,000 m3

#### 01.11 Wärmedämmung

**01.11.01 Dachsparren aufgedoppelt**
Sparren aufdoppeln, 4/6 cm

Dachsparren aufdoppeln durch Aufnageln
von Dachlatten um ausreichend
Einbauhöhe für die Dachdämmung zu
erhalten.
Lattenquerschnitt: 40 x 60 mm.
Menge: 0,000 m2

**01.11.02 Dachsparren aufgedoppelt**
Sparren aufdoppeln, 6/6 cm

Dachsparren aufdoppeln durch Aufnageln
von Dachlatten um ausreichend
Einbauhöhe für die Dachdämmung zu
erhalten.
Lattenquerschnitt: 60 x 60 mm.
Menge: 0,000 m2

**01.11.03 Dampfbremse geliefert und verlegt**
Dampfbremse

PE-Folie, d = 0,2 mm, liefern und unterhalb
der Sparren vollflächig verlegen.
Nähte und Stöße mit Klebeband abdichten
und die Dampfsperre an allen Dachdurchdringungen sowie Rändern luftdicht
anschließen.
Menge: 0,000 m2

**01.11.04 Dampfbremse geliefert und eingebaut**
Dampfbremse, variabler sd-Wert

Dampfbremse mit variablem sd-Wert
(Wasserdampfdurchgangswiderstand)
liefern, unterhalb der Dämmung, an den
Sparrenflanken und überhalb der Sparren
durchgehend aufbringen.
Überlappungen mit Klebebändern luftdicht
verkleben und die Folie an alle
Dachdurchdringungen und Wände
fachgerecht anschließen.
Menge: 0,000 m2

**01.11.05 Wärmedämmung geliefert und eingebaut**
Dämmung Mineralwolle, 120 mm

Mineralwolle-Dämmfilz, Dicke = 120 mm,
wasserabweisend ausgerüstet, nicht
brennbar
(Baustoffklasse A1), liefern und dicht
gestoßen
zwischen den Dachsparren einbauen.
Wärmeleitfähigkeit: 035 W/mK
Menge: 0,000 m2

**01.11.06 Wärmedämmung geliefert und eingebaut**
Dämmung Mineralwolle, 140 mm

Mineralwolle-Dämmfilz, Dicke = 140 mm,
wasserabweisend ausgerüstet, nicht
brennbar (Baustoffklasse A1), liefern und
dicht gestoßen zwischen den Dachsparren
einbauen.
Wärmeleitfähigkeit: 035 W/mK
Menge: 0,000 m2

**01.11.07 Wärmedämmung geliefert und eingebaut**
Dämmung Mineralwolle, 160 mm

Mineralwolle-Dämmfilz, Dicke = 160 mm,
wasserabweisend ausgerüstet, nicht
brennbar (Baustoffklasse A1), liefern und
dicht gestoßen zwischen den Dachsparren
einbauen.
Wärmeleitfähigkeit: 035 W/mK
Menge: 0,000 m2

**01.11.08 Wärmedämmung geliefert und eingebaut**
Dämmung Mineralwolle, 180 mm

Mineralwolle-Dämmfilz, Dicke = 180 mm,
wasserabweisend ausgerüstet, nicht
brennbar
(Baustoffklasse A1), liefern und dicht
gestoßen
zwischen den Dachsparren einbauen.
Wärmeleitfähigkeit: 035 W/mK
Menge: 0,000 m2

**01.11.09 Wärmedämmung geliefert und eingebaut**
Dämmung Mineralwolle, 200 mm

Mineralwolle-Dämmfilz, Dicke = 200 mm,
wasserabweisend ausgerüstet, nicht
brennbar
(Baustoffklasse A1), liefern und dicht
gestoßen
zwischen den Dachsparren einbauen.
Wärmeleitfähigkeit: 035 W/mK
Menge: 0,000 m2

**01.11.10 Wärmedämmung geliefert und eingebaut**
Dämmung Mineralwolle, 220 mm

Mineralwolle-Dämmfilz, Dicke = 220 mm,
wasserabweisend ausgerüstet, nicht
brennbar
(Baustoffklasse A1), liefern und dicht
gestoßen
zwischen den Dachsparren einbauen.
Wärmeleitfähigkeit: 035 W/mK
Menge: 0,000 m2

**01.11.11 Wärmedämmung geliefert und eingebaut**
Dämmung Mineralwolle, 240 mm

Mineralwolle-Dämmfilz, Dicke = 240 mm,
wasserabweisend ausgerüstet, nicht
brennbar
(Baustoffklasse A1), liefern und dicht
gestoßen
zwischen den Dachsparren einbauen.
Wärmeleitfähigkeit: 035 W/mK
Menge: 0,000 m2

#### 01.12 Unterkonstruktion

**01.12.01 Dachfläche in der Höhe ausgeglichen**
Ausgleich Dachfläche

Ausgleichen der vorhandenen Dachfläche
durch
Anblatten von Nagelholzbrettern und/oder
Aufdopplung der Sparren.
Inklusive Befestigungsmitteln in statisch
erforderlicher Anzahl.
Menge: 0,000 m2

**01.12.02 DELTA®-VENT N**
Unterdeck-/Unterspannbahn

diffusionsoffene Unterdeck-/Unterspannbahn
aus
PP-Spinnvlies-Folien-Kombination mit
Spezialbeschichtung liefern und nach
Dachdecker-Fachregeln und
Herstellerangaben fachgerecht
auf Sparren verlegen. Die Befestigung erfolgt
mit
Breitkopfstiften oder Tackerklammern auf
dem Sparren.

Brandverhalten: Brandklasse E, EN 13501-1
Reißkraft: ca. 220/130 N/5 cm entsprechend
EN 12311-1+2
Sd-Wert: ca. 0,02 m
Gewicht: ca. 120 g/m2
Menge: 0,000 m2

**01.12.03 DELTA®-VENT N PLUS**
Unterdeck-/Unterpspannbahn, verkleben

diffusionsoffene Unterdeck-/Unterspannbahn
aus
PP-Spinnvlies-Folien-Kombination mit
integriertem
Selbstkleberand liefern und nach
Dachdecker-Fachregeln
und Herstellerangaben fachgerecht auf
Sparren verlegen.
Die Befestigung erfolgt mit Breitkopfstiften
oder
Tackerklammern auf dem Sparren.

Brandverhalten: Brandklasse E, EN 13501-1
Reißkraft: ca. 220/130 N/5 cm entsprechend
EN 12311-1+2
Sd-Wert: ca. 0,02 m
Gewicht: ca. 120 g/m2
Menge: 0,000 m2

**01.12.04 Dachschalung, sägerauh, d=24 mm**
Dachschalung, sägerauh, d=24 mm

Dachschalung aus Brettern, sägerauh, liefern
und auf
vorhandener Dachkonstruktion (Sparren)
befestigen.
Holzart  : Fichte / Tanne /
  Kiefer
Sortierklasse  : S 10
Holzfeuchte  : trocken (um <= 20%)
Brettdicke  : 24 mm
Brettbreite  : sägefallend
Befestigungsmittel: Nägel 28/65
Menge: 0,000 m2

**01.12.05 Dachschalung,OSB,d=22mm,über Sparren**
Dachschalung,OSB,d=22mm,über Sparren

Dachschalung aus OSB-Platten, allseitig
Nut und Feder, liefern und auf vorhandener
Dachkonstruktion ( Sparren ) befestigen.
Material  : OSB-Platte
Plattendicke  : 22 mm
Abmessungen  : .....
Befestigungsmittel: Nägel 28/65
Menge: 0,000 m2

**01.12.06 Dachschalung, NF, gehobelt, 28 mm**
Dachschalung, NF, gehobelt,  28 mm

Dachschalung aus Nut- und Federbrettern,
einseitig gehobelt, liefern und vollflächig auf
vorhandener Dachkonstruktion (Sparren)
befestigen.
Holzart  : Fichte/Kiefer/Tanne
Brettdicke : 19,5 mm
Brettbreite: 121 mm
Menge: 0,000 m2

**01.12.07 DELTA®-FOXX**
Schalungsbahn

diffusionsoffene Schalungsbahn aus
Polyestervlies mit
Dispersions-beschichtung liefern und nach
Dachdecker-Fachregeln und
Herstellerangaben fachgerecht verlegen. Die
Verlegung erfolgt mit Breitkopfstiften
Breitkopfstiften oder Tackerklammern auf der
Schalung. Im Überdeckungsbereich ist die
Schalungsbahn verdeckt zu befestigen.

Brandverhalten: Brandklasse E, EN 13501-1
Reißkraft: ca. 370/270 N/5 cm entsprechend
EN 12311-1
Sd-Wert: ca. 0,02 m
Gewicht: ca. 270 g/m2
Menge: 0,000 m2

**01.12.08 DELTA®-FOXX PLUS - Reißkraft: ca. 300 N/5 cm**
Schalungsbahn, verkleben

diffusionsoffene Schalungsbahn aus
Polyestervlies mit
Dispersions-beschichtung und integrierten
Klebezonen an
beiden Rändern liefern und nach
Dachdecker-Fachregeln
und Herstellerangaben fachgerecht verlegen.
Die
Befestigung erfolgt mit Breitkopfstiften oder
Tackerklammern auf dem Sparren.

Flächengewicht: ca. 270 g/m2
Reißkraft: ca. 300 N/5 cm entsprechend DIN
EN 12311
Brandklasse: B2 nach DIN 4102
Sd-Wert: ca. 0,02 m
Menge: 0,000 m2

**01.12.09 Konterlattung geliefert und aufgebracht**
Konterlattung, 24/48 mm

Konterlattung aus Nadelholz roh, trocken, der
Sortierklasse S13 nach DIN 4074-1, 24 x 48
mm, Holzschutz lt. DIN 68800, liefern und auf
der Unterkonstruktion durchgehend
befestigen.
Menge: 0,000 m2

**01.12.10 Konterlattung geliefert und aufgebracht**
Konterlattung, 30/50 mm

Konterlattung aus Nadelholz roh, trocken, der
Sortierklasse S10 nach DIN 4074-1, 30 x 50
mm, Holzschutz lt. DIN 68800, liefern und auf
der Unterkonstruktion durchgehend
befestigen.
Menge: 0,000 m2

**01.12.11 Konterlattung geliefert und aufgebracht**
Konterlattung, 40/60 mm

Konterlattung aus Nadelholz roh, trocken, der
Sortierklasse S10 nach DIN 4074-1, 40 x 60
mm, Holzschutz lt. DIN 68800, liefern und auf
der Unterkonstruktion durchgehend
befestigen.
Menge: 0,000 m2

**01.12.12 Unterdach (mit Schalung)**
wasserführendes Unterdach

verschalte und bereits mit der Konterlattung
versehene  Dachfläche zur Erstellung
eines wasserführenden Unterdaches  mit
einer Lage, einer geeigneten Dachbahn,
fachgerecht abdichten.
Menge: 0,000 m2

**01.12.13 Nageldichtband liefern und montieren**
Nageldichtband liefern und montieren

Nageldichtband liefern und zwischen
Konterlatte
und Unterspann/deckbahn für ein dauerhaft
regensicheres Abdichten bei Montage
der Lattung montieren. Die
Gebrauchsanleitungen
des Herstellers sind zu beachten.
Menge: 0,000 m2

**01.12.14 Dachlattung geliefert und aufgebracht**
Traglattung, 30/50 mm

Dachfläche mit Latten roh, trocken, der
Sortierklasse S10  nach DIN 4074-1, 30 x 50
mm, Holzschutz lt. DIN 68800, im
erforderlichen Abstand einlatten. Inklusive
Lieferung und Beischneiden am Rand und
allen aufgehenden Bauteilen.
Menge: 0,000 m2

**01.12.15 Dachlattung geliefert und aufgebracht**
Traglattung, 40/60 mm

Dachfläche mit Latten roh, trocken, der
Sortierklasse S10  nach DIN 4074-1, 40 x 60
mm, Holzschutz lt. DIN 68800, im
erforderlichen Abstand einlatten. Inklusive
Lieferung und Beischneiden am Rand und
allen aufgehenden Bauteilen.
Menge: 0,000 m2

#### 01.13 Traufe

**01.13.01 Traufbohlen geliefert und montiert**
Traufbohlen

Traufbohlen aus Nadelholz, der Sortierklasse
S10 nach DIN 4074-1, Holzschutz lt. DIN
68800, liefern und als Auflager für die
Regenrinne durchgehend an den
Sparrenköpfen befestigen.
Menge: 0,000 m

**01.13.02 Aero-Traufelement**
Traufelement ohne Kamm

Traufelement ohne Kamm als
Lüftungselement
für die Traufe mit integriertem
Traufgitter als flexible Absperrung
gegen Vogeleinflug liefern und
anbringen.
Menge: 0,000 m

**01.13.03 Trauflüfterkamm geliefert und montiert**
Traufkamm

Trauflkamm aus wetterfestem Kunststoff, als
Schutz vor Laub, Vogel- und Insekteneinflug,
liefern und parallel zur Traufe an den
Sparrenköpfen
mit korrosionsgeschützten Befestigern
montieren.
Menge: 0,000 m

**01.13.04 Traufgitter geliefert und montiert**
Traufüftungsgitter

Traufenlüftungsgitter aus wetterfestem
Kunststoff,
als Schutz vor Vogel- und Insekteneinflug,
liefern
und an den Sparrenköpfen durchlaufend
montieren.
Höhe: .......... mm
Menge: 0,000 m

**01.13.05 Untersichtschalung,Dach,NF,d=mind. 24mm**
Untersichtschalung

Untersichtschalung aus Nut- und Federbrettern, gehobelt, auf Dachkonstruktion
(Sparren) liefern und einbauen.
Holzart  : Fichte / Tanne
Sortierklasse  : A
Holzfeuchte  : trocken (um <= 20%)
Brettdicke  : mind. 19,5 mm
Menge: 0,000 m2

**01.13.06 Stirnbrett,gehobelt,18-30/120-200 mm**
Stirnbrett, 120 mm, gehobelt

Stirnbrett, Sichtflächen gehobelt,
Stöße auf Gehrung geschnitten, liefern und
an der Traufe zur Abdeckung der
Traufkonstruktion einbauen.
Holzart  : Fichte / Kiefer
Holzfeuchte  : trocken (um <= 20%)
Güteklasse  : I
Schnittklasse  : S (scharfkantig)
Brettbreite  : 120 mm
Brettdicke  : 18 mm
Menge: 0,000 m

**01.13.07 Stirnbrett,gehobelt,18-30/120-200 mm**
Stirnbrett, 195 mm, gehobelt

Stirnbrett, Sichtflächen gehobelt,
Stöße auf Gehrung geschnitten, liefern und
an der Traufe zur Abdeckung der
Traufkonstruktion einbauen.
Holzart  : Fichte / Kiefer
Holzfeuchte  : trocken (um <= 20%)
Güteklasse  : I
Schnittklasse  : S (scharfkantig)
Brettbreite  : 195 mm
Brettdicke  : 18 mm
Menge: 0,000 m

**01.13.08 Gesimskasten,Sichtschalung,ern.,600**
Gesimskasten aus Profilbretter

Gesimskasten aus Profilbretter d= 19,5 mm
inkl.
Holzunterkonstruktion liefern und montieren.
Abwicklung: ca. 600 mm
Menge: 0,000 m

**01.13.09 Gesimskasten,Sichtschalung,ern.,600**
Gesimskasten aus Glattkantbretter

Gesimskasten aus zwei Glattkantbretter 18
mm inkl.
Holzunterkonstruktion liefern und montieren.
Abwicklung: ca. 600 mm
Menge: 0,000 m

**01.13.10 Lasur an gehobelten Holzflächen**
Holzflächen streichen

Holzflächen mit einer Holzschutzlasur
behandeln.
(2 Anstriche). Inkl. Lieferung.
Farbe nach Wahl des AG.
Menge: 0,000 m2

**01.13.11 Traufverkleidung m. Schieferplatten**
Traufverkleidung m. Schieferplatten

Traufverkleidung mit Schieferplatten,
einreihig,
liefern und mit korrosionsbeständigem
Befestigungsmittel montieren.
Format  : 20/20 cm
Menge: 0,000 m

**01.13.12 Traufverkleidung m. FZ-Platten**
Traufverkleidung m. FZ-Platten

Traufverkleidung mit FZ-Platten, einreihig,
liefern und mit korrosionsbeständigem
Befestigungsmittel montieren.
Format  : 20/20 cm
Menge: 0,000 m

#### 01.14 Ortgang

**01.14.01 Untersichtschalung,Dach,NF,d=mind. 24mm**
Untersichtschalung

Untersichtschalung aus Nut- und Federbrettern, gehobelt, auf Dachkonstruktion
(Sparren) liefern und einbauen.
Holzart  : Fichte / Tanne
Sortierklasse  : A
Holzfeuchte  : trocken (um <= 20%)
Brettdicke  : mind. 19,5 mm
Menge: 0,000 m2

**01.14.02 Unterzugsbrett geliefert und montiert**
Unterzugsbrett, 120 mm, gehobelt

Unterzugsbrett, Sichtflächen gehobelt,
Stöße auf Gehrung geschnitten, liefern und
entlang der Ortgangunterseite einbauen.
Holzart  : Fichte / Kiefer
Holzfeuchte  : trocken (um <= 20%)
Güteklasse  : I
Schnittklasse  : S (scharfkantig)
Brettbreite  : 120 mm
Brettdicke  : 18 mm
Menge: 0,000 m

**01.14.03 Unterzugsbrett geliefert und montiert**
Unterzugsbrett, 195 mm, gehobelt

Unterzugsbrett, Sichtflächen gehobelt,
Stöße auf Gehrung geschnitten, liefern und
entlang der Ortgangunterseite einbauen.
Holzart  : Fichte / Kiefer
Holzfeuchte  : trocken (um <= 20%)
Güteklasse  : I
Schnittklasse  : S (scharfkantig)
Brettbreite  : 195 mm
Brettdicke  : 18 mm
Menge: 0,000 m

**01.14.04 Ortgangbrett,gehobelt,18-30/120-200 mm**
Ortgangbrett, 120 mm, gehobelt

Ortgangbrett, Sichtflächen gehobelt,
Stöße auf Gehrung geschnitten, liefern und
einbauen.
Holzart  : Fichte / Kiefer
Holzfeuchte  : trocken (um <= 20%)
Güteklasse  : I
Schnittklasse  : S (scharfkantig)
Brettbreite  : 120 mm
Brettdicke  : 18 mm
Menge: 0,000 m

**01.14.05 Ortgangbrett,gehobelt,18-30/120-200 mm**
Ortgangbrett, 195 mm, gehobelt

Ortgangbrett, Sichtflächen gehobelt,
Stöße auf Gehrung geschnitten, liefern und
einbauen.
Holzart  : Fichte / Kiefer
Holzfeuchte  : trocken (um <= 20%)
Güteklasse  : I
Schnittklasse  : S (scharfkantig)
Brettbreite  : 195 mm
Brettdicke  : 18 mm
Menge: 0,000 m

**01.14.06 Trauflüfterkamm geliefert und montiert**
Trauflüfterkamm

Trauflüfterkamm aus wetterfestem
Kunststoff, als
Schutz vor Vogeleinflug, liefern und am
Stirnbrett durchlaufend mit
korrosionsgeschützten Befestigern
montieren.
Menge: 0,000 m

**01.14.07 Lasur an gehobelten Holzflächen**
Holzflächen streichen

Holzflächen mit einer Holzschutzlasur
behandeln.
(2 Anstriche). Inkl. Lieferung.
Farbe nach Wahl des AG.
Menge: 0,000 m2

**01.14.08 Ortgangbrettabdeckung,Titan-Zink,Z 250**
Ortgangbrettabdeckung,Titan-Zink,Z 300

Ortgangbrettabdeckung,Titan-Zink,Z
250Ortgangblechabdeckung (Ortgangblende)
über Ortgangbrett, 5-fach gekantet.
Inkl. Kehldichtstreifen als Schutz vor
Staub-und Schneeeintrieb.
Blechdicke: 0,7 mm
Zuschnitt : 300 mm
Material: Titan-Zinkblech
Menge: 0,000 m

**01.14.09 Ortgangverkleidung m. SS-Platten**
Ortgangverkleidung m. Schieferplatten

Ortgangverkleidung mit Schieferplatten,
einreihig,
liefern und mit korrosionsbeständigem
Befestigungsmittel montieren.
Format  : 20/20 cm
Menge: 0,000 m

**01.14.10 Ortgangverkleidung m. FZ-Platten**
Ortgangverkleidung m. FZ-Platten

Ortgangverkleidung mit FZ-Platten, einreihig,
liefern und mit korrosionsbeständigem
Befestigungsmittel montieren.
Format  : 20/20 cm
Menge: 0,000 m

#### 01.15 Pult

**01.15.01 Pultdachziegel**
Pultdachziegel lang/kurz

Pultdachziegel lang/kurz, passend zur
Dacheindeckung, liefern und mit
korrosionsgeschützten Schrauben
sturmgeschützt befestigen. Als Zulage zur
Dacheindeckung.
Ausführung: lang / kurz
Menge: 0,000 m

**01.15.02 Pult-Ortgangziegel links**
Pult-Ortgangziegel links lang

Pult-Ortgangziegel, links lang, passend zur
Dacheindeckung liefern und mit
korrossionsgeschützten Schrauben
sturmgeschützt befestigen.
Menge: 0,000 st

**01.15.03 Pult-Ortgangziegel links**
Pult-Ortgangziegel links kurz

Pult-Ortgangziegel, links kurz, passend zur
Dacheindeckung liefern und mit
korrossionsgeschützten Schrauben
sturmgeschützt befestigen.
Menge: 0,000 st

**01.15.04 Pult-Ortgangziegel links**
Pult-Ortgangziegel rechts lang

Pult-Ortgangziegel, rechts lang, passend zur
Dacheindeckung liefern und mit
korrossionsgeschützten Schrauben
sturmgeschützt befestigen.
Menge: 0,000 st

**01.15.05 Pult-Ortgangziegel links**
Pult-Ortgangziegel rechts kurz

Pult-Ortgangziegel, rechts kurz, passend zur
Dacheindeckung liefern und mit
korrossionsgeschützten Schrauben
sturmgeschützt befestigen.
Menge: 0,000 st

**01.15.06 Stirnbrett,gehobelt,18-30/120-200 mm**
Stirnbrett, 120 mm, gehobelt

Stirnbrett, Sichtflächen gehobelt,
Stöße auf Gehrung geschnitten, liefern und
an der Traufe zur Abdeckung der
Traufkonstruktion einbauen.
Holzart  : Fichte / Kiefer
Holzfeuchte  : trocken (um <= 20%)
Güteklasse  : I
Schnittklasse  : S (scharfkantig)
Brettbreite  : 120 mm
Brettdicke  : 18 mm
Menge: 0,000 m

**01.15.07 Stirnbrett,gehobelt,18-30/120-200 mm**
Stirnbrett, 195 mm, gehobelt

Stirnbrett, Sichtflächen gehobelt,
Stöße auf Gehrung geschnitten, liefern und
an der Traufe zur Abdeckung der
Traufkonstruktion einbauen.
Holzart  : Fichte / Kiefer
Holzfeuchte  : trocken (um <= 20%)
Güteklasse  : I
Schnittklasse  : S (scharfkantig)
Brettbreite  : 195 mm
Brettdicke  : 18 mm
Menge: 0,000 m

**01.15.08 Gesimskasten,Sichtschalung,ern.,600**
Gesimskasten aus Profilbretter

Gesimskasten aus Profilbretter d= 19,5 mm
inkl.
Holzunterkonstruktion liefern und montieren.
Abwicklung: ca. 600 mm
Menge: 0,000 m

**01.15.09 Gesimskasten,Sichtschalung,ern.,600**
Gesimskasten aus Glattkantbretter

Gesimskasten aus zwei Glattkantbretter 18
mm inkl.
Holzunterkonstruktion liefern und montieren.
Abwicklung: ca. 600 mm
Menge: 0,000 m

**01.15.10 Lasur an gehobelten Holzflächen**
Holzflächen streichen

Holzflächen mit einer Holzschutzlasur
behandeln.
(2 Anstriche). Inkl. Lieferung.
Farbe nach Wahl des AG.
Menge: 0,000 m2

**01.15.11 Traufverkleidung m. Schieferplatten**
Pultverkleidung m. Schieferplatten

Pultverkleidung mit Schieferplatten, einreihig,
liefern und mit korrosionsbeständigem
Befestigungsmittel montieren.
Format  : 20/20 cm
Menge: 0,000 m

**01.15.12 Traufverkleidung m. FZ-Platten**
Pultverkleidung m. FZ-Platten

Traufverkleidung mit FZ-Platten, einreihig,
liefern und mit korrosionsbeständigem
Befestigungsmittel montieren.
Format  : 20/20 cm
Menge: 0,000 m

#### 01.16 01.01.06: Dachkehle Metallausführung

**01.16.01 Kehle**
Kehle

Kehle, Dachkehle aus Metall liefern, in die
Dachfläche
einpassen und mit Haften durchdringungsfrei
befestigen.
Material:
Zuschnitt:
Anzahl Kantungen:
Menge: 0,000 m

**01.16.02 Beischneiden Kehle**
Beischneiden Kehle

Beidseitiges Beischneiden der
Dacheindeckung an Kehlen. Einschließlich
korrosionsgeschützter Befestigung, soweit
erforderlich.
Menge: 0,000 m

**01.16.03 Schnittkanten streichen**
Schnittkanten streichen

Schnittkanten der Dacheindeckung an Kehle,
An- und
Abschlüsse mit zur Dacheindeckung
passender Engobe deckend abpinseln.
Menge: 0,000 m

#### 01.17 Biberkehle Doppeldeckung

**01.17.01 Ziegelkehle eingedeckt**
Eingebundene Ziegelkehle, gleichhüftig, 3
Ziegel

Kehleindeckung komplett mit
Unterkonstruktion
liefern und entsprechend den Fachregeln des
Deutschen Dachdeckerhandwerks als
eingebundene Kehle decken.

Kehlentyp: gleichhüftig, 3 Ziegel breit.
Menge: 0,000 m

**01.17.02 Ziegelkehle eingedeckt**
Eingebundene Ziegelkehle, gleichhüftig, 2
Ziegel

Kehleindeckung komplett mit
Unterkonstruktion
liefern und entsprechend den Fachregeln des
Deutschen Dachdeckerhandwerks als
eingebundene Kehle decken.

Kehlentyp: gleichhüftig, 2 Ziegel breit.
Menge: 0,000 m

**01.17.03 Ziegelkehle eingedeckt**
Eingebundene Ziegelkehle, ungleichhüftig, 2
Ziegel

Kehleindeckung komplett mit
Unterkonstruktion
liefern und entsprechend den Fachregeln des
Deutschen Dachdeckerhandwerks als
eingebundene Kehle eindecken.

Kehlentyp: ungleichhüftig, 2 Ziegel breit.
Menge: 0,000 m

#### 01.18 Biberkehle Kronendeckung

**01.18.01 Ziegelkehle eingedeckt**
Eingebundene Ziegelkehle, gleichhüftig, 2
Ziegel

Kehleindeckung komplett mit
Unterkonstruktion
liefern und entsprechend den Fachregeln des
Deutschen Dachdeckerhandwerks als
eingebundene Kehle eindecken.

Kehlentyp: gleichhüftig, 2 Ziegel breit.
Menge: 0,000 m

**01.18.02 Ziegelkehle eingedeckt**
Eingebundene Ziegelkehle, gleichhüftig, 3
Ziegel

Kehleindeckung komplett mit
Unterkonstruktion
liefern und entsprechend den Fachregeln des
Deutschen Dachdeckerhandwerks als
eingebundene Kehle eindecken.

Kehlentyp: gleichhüftig, 3 Ziegel breit.
Menge: 0,000 m

**01.18.03 Ziegelkehle hergestellt**
Eingebundene Ziegelkehle, ungleichhüftig, 3
Ziegel

Kehleindeckung komplett mit
Unterkonstruktion
liefern und entsprechend den Fachregeln des
Deutschen Dachdeckerhandwerks als
eingebundene Kehle eindecken.

Kehlentyp: ungleichhüftig, 3 Ziegel breit.
Menge: 0,000 m

#### 01.19 01.01.06: Dacheindeckung Biberschwanzzie

**01.19.01 Dacheindeckung mit Biberschwanz ziegel, Süddeutscher Biber**
Dacheindeckung mit Süddeutscher Biber

Dacheindeckung mit Biberschwanzziegel,
auf vorhandener Lattung in
Doppeldeckung/Kronendeckung
eindecken. Halbe Biber / Dreiviertel- Biber
sind
je nach Deckbreite zu berücksichtigen.

Deckart: Doppeldeckung / Kronendeckung
Deckbreite: 18 cm
Decklänge: DD 15-16 cm / KD 30-32 cm
Mindestbedarf: ca. 34-39 St/qm
Regeldachneigung: 30 Grad
Format: 18 x 38 x 1,4 cm
Schnitt: .........
Farbe: .........
Menge: 0,000 m2

**01.19.02 Dacheindeckung mit Biberschwanz ziegel, Süddeutscher Biber**
Dacheindeckung mit Berliner Biber

Dacheindeckung mit Biberschwanzziegel,
auf vorhandener Lattung in
Doppeldeckung/Kronendeckung
eindecken. Halbe Biber / Dreiviertel- Biber
sind
je nach Deckbreite zu berücksichtigen.

Deckart: Doppeldeckung / Kronendeckung
Deckbreite: 15,5 cm
Decklänge: DD 15-16 cm / KD 30-32 cm
Mindestbedarf: ca. 41-46 St/qm
Regeldachneigung: 30 Grad
Format: 15,5 x 38 x 1,4 cm
Schnitt: .........
Farbe: .........
Menge: 0,000 m2

**01.19.03 Dacheindeckung mit Biberschwanz ziegel, Süddeutscher Biber**
Dacheindeckung mit Turmbiber

Dacheindeckung mit Biberschwanzziegel,
auf vorhandener Lattung in
Doppeldeckung/Kronendeckung
eindecken. Halbe Biber / Dreiviertel- Biber
sind
je nach Deckbreite zu berücksichtigen.

Deckart: Doppeldeckung / Kronendeckung
Deckbreite: 14,2 cm
Decklänge: DD 11-12 cm / KD 22,0 cm
Mindestbedarf: ca. 62-79 St/qm
Regeldachneigung: 30 Grad
Format: 14,2 x 28,5 x 1,2 cm
Schnitt: .........
Farbe: .........
Menge: 0,000 m2

**01.19.04 Dacheindeckung mit Biberschwanz ziegel, Süddeutscher Biber**
Dacheindeckung mit Wellenbiber

Dacheindeckung mit Biberschwanzziegel,
auf vorhandener Lattung in
Doppeldeckung/Kronendeckung
eindecken. Halbe Biber / Dreiviertel- Biber
sind
je nach Deckbreite zu berücksichtigen.

Deckart: Doppeldeckung / Kronendeckung
Deckbreite: 17 cm
Decklänge: DD 11-12 cm
Mindestbedarf: ca. 36-41 St/qm
Regeldachneigung: 30 Grad
Format: 17 x 38 x 1,5 cm
Schnitt: .........
Farbe: .........
Menge: 0,000 m2

**01.19.05 Dacheindeckung mit Biberschwanz ziegel, Süddeutscher Biber**
Dacheindeckung mit Kirchenbiber

Dacheindeckung mit Biberschwanzziegel,
auf vorhandener Lattung in
Doppeldeckung/Kronendeckung
eindecken. Halbe Biber / Dreiviertel- Biber
sind
je nach Deckbreite zu berücksichtigen.

Deckart: Doppeldeckung / Kronendeckung
Deckbreite: 18 cm
Decklänge: DD 15-16 cm / KD 30-32 cm
Mindestbedarf: ca. 34-39 St/qm
Regeldachneigung: 30 Grad
Format: 18 x 38 x 1,8 cm
Schnitt: .........
Farbe: .........
Menge: 0,000 m2

**01.19.06 Ortgangbiber links**
Ortgangbiber 6er, Links

Ortgang mit Ortgangbiber 6er, links,
passend zur Dacheindeckung, liefern, mit
korrosionsgeschützten Schrauben
sturmgeschützt befestigen und als
Zulage zur Dachfläche eindecken.
Menge: 0,000 m

**01.19.07 Ortgangbiber links**
Ortgangbiber 6er, Rechts

Ortgang mit Ortgangbiber 6er, rechts,
passend zur Dacheindeckung, liefern, mit
korrosionsgeschützten Schrauben
sturmgeschützt befestigen und als
Zulage zur Dachfläche eindecken.
Menge: 0,000 m

**01.19.08 Ortgangbiber links**
Ortgangbiber 3er, Links

Ortgang mit Ortgangbiber 3er, links,
passend zur Dacheindeckung, liefern, mit
korrosionsgeschützten Schrauben
sturmgeschützt befestigen und als
Zulage zur Dachfläche eindecken.
Menge: 0,000 m

**01.19.09 Ortgangbiber links**
Ortgangbiber 3er, Rechts

Ortgang mit Ortgangbiber 3er, rechts,
passend zur Dacheindeckung, liefern, mit
korrosionsgeschützten Schrauben
sturmgeschützt befestigen und als
Zulage zur Dachfläche eindecken.
Menge: 0,000 m

**01.19.10 Trockenfirst First**
Trockenfirst First konisch

Trockenfirst First konisch, inklusive
Formziegel, Firstlatten, Firstlattenhaltern,
Firstklammer, Firstrolle sowie
Befestigungsmaterial
in korrosionsgeschützter Ausführung
liefern und durchlaufend montieren.
Bedarf: ca. 3,0 St/m
Menge: 0,000 m

**01.19.11 Trockenfirst First**
Trockenfirst First für Turmbiber

Trockenfirst First für Turmbiber, inklusive
Formziegel, Firstlatten, Firstlattenhaltern,
Firstklammer, Firstrolle sowie
Befestigungsmaterial
in korrosionsgeschützter Ausführung
liefern und durchlaufend montieren.
Bedarf: ca. 5,0 St/m
Menge: 0,000 m

**01.19.12 Trockenfirst First**
Trockenfirst First F3

Trockenfirst First F3, inklusive
Formziegel, Firstlatten, Firstlattenhaltern,
Firstklammer, Firstrolle sowie
Befestigungsmaterial
in korrosionsgeschützter Ausführung
liefern und durchlaufend montieren.
Bedarf: ca. 3,0 St/m
Menge: 0,000 m

**01.19.13 Trockenfirst First**
Trockenfirst First F5

Trockenfirst First F5, inklusive
Formziegel, Firstlatten, Firstlattenhaltern,
Firstklammer, Firstrolle sowie
Befestigungsmaterial
in korrosionsgeschützter Ausführung
liefern und durchlaufend montieren.
Bedarf: ca. 5,0 St/m
Menge: 0,000 m

**01.19.14 Trockengrat mit First F1v**
Trockengrat mit First konisch

Trockengrat mit First konisch, inklusive
Formziegel, samt untergelegter Gratrolle,
Befestigungszubehör,
Gratlattenhalter, Gratlatte und Gratklammer
liefern und mit korrosionsgeschütztem
Befestigungsmaterial
durchlaufend montieren.
Menge: 0,000 m

**01.19.15 Trockengrat mit First F1v**
Trockengrat mit First für Turmbiber

Trockengrat mit First für Turmbiber, inklusive
Formziegel, samt untergelegter Gratrolle,
Befestigungszubehör, Gratlattenhalter,
Gratlatte und Gratklammer liefern und mit
korrosionsgeschütztem Befestigungsmaterial
durchlaufend montieren.
Menge: 0,000 m

**01.19.16 Trockengrat mit First F1v**
Trockengrat mit First F3

Trockengrat mit First F3, inklusive
Formziegel, samt untergelegter Gratrolle,
Befestigungszubehör,
Gratlattenhalter, Gratlatte und Gratklammer
liefern und mit korrosionsgeschütztem
Befestigungsmaterial
durchlaufend montieren.
Menge: 0,000 m

**01.19.17 Trockengrat mit First F1v**
Trockengrat mit First F5

Trockengrat mit First F5, inklusive
Formziegel, samt untergelegter Gratrolle,
Befestigungszubehör,
Gratlattenhalter, Gratlatte und Gratklammer
liefern und mit korrosionsgeschütztem
Befestigungsmaterial
durchlaufend montieren.
Menge: 0,000 m

**01.19.18 Mörtelfirst**
Mörtelfirst, First konisch

Mörtelfirst zum Vermörteln, First konisch,
hohl
aufgesetzt, inklusive Formziegel, Firstlatten,
Firstlattenhaltern, Firstklammer, Firstrolle
sowie
Befestigungsmaterial in
korrosionsgeschützter Ausführung liefern und
durchlaufend montieren.
Menge: 0,000 m

**01.19.19 Mörtelgrat mit Firstziegel**
Mörtelgrat, First konisch

Mörtelgrat zum Vermörteln, First konisch,
hohl
aufgesetzt, mit Firstziegel, inklusive
Formziegel, samt untergelegter Gratrolle,
Befestigungszubehör, Gratlattenhalter,
Gratlatte und
Gratklammer liefern und mit
korrosionsgeschütztem
Befestigungsmaterial durchlaufend
montieren.
Menge: 0,000 m

**01.19.20 Kronengebinde geliefert und eingedeckt**
Kronengebinde

Oberste Ziegelreihe unterhalb von First und
aufgehenden Bauteilen liefern und als
doppelte
Lage eindecken. Am First wird jede
Dachseite
einzeln abgerechnet.
Menge: 0,000 m

**01.19.21 Kronengebinde geliefert und eingedeckt**
Firstgebinde, Firstplatten

Oberste Ziegelreihe unterhalb von First und
aufgehenden Bauteilen bestehend aus
Firstplatten
liefern und eindecken. Am First wird jede
Dachseite
einzeln abgerechnet.
Menge: 0,000 m

**01.19.22 Kronengebinde geliefert und eingedeckt**
Traufgebinde, Traufplatten

Unterste Ziegelreihe an der Traufe bestehend
aus Traufplatten liefern und eindecken.
Menge: 0,000 m

**01.19.23 Beischneiden Grat**
Beischneiden Grat

Beidseitiges Beischneiden der
Dacheindeckung an den Graten.
Einschließlich korrosionsgeschützter
Befestigung, soweit erforderlich.
Menge: 0,000 m

**01.19.24 First-/Gratanfänger**
First-/Gratanfänger

First/Gratanfänger, passend zu Deckung und
First/Gratausbildung, liefern und
korrosionsgeschützt
am First-/Gratanfang  montieren. Als Zulage
zur
Grateindeckung.
Menge: 0,000 st

**01.19.25 Firstender**
Firstender

Firstender, passend zu Deckung und
Firstausbildung,
liefern und korrosionsgeschützt am Firstende
montieren. Als Zulage zur Firsteindeckung.
Menge: 0,000 st

**01.19.26 Firstendscheibe**
Firstendscheibe, Alu-beschichtet

Firstendscheibe aus Alu-beschichtet, farblich
passend zu den Firstziegeln liefern und
montieren.
Menge: 0,000 st

**01.19.27 Walmkappe**
Walmkappe, Universal klein

Walmkappe Universal klein, passend zur
Dachfläche, liefern und sturmgeschützt
befestigen.
Menge: 0,000 st

**01.19.28 Lüfterziegel**
Lüfterziegel, Entlüfter mit Gaube

Lüfterziegel, Entlüfter mit Gaube, passend
zur Dacheindeckung, liefern und als Zulage
eindecken.
Lüftungsquerschnitt: 10,0 cm²
Menge: 0,000 st

**01.19.29 Lüfterziegel**
Lüfterziegel, Flächenlüfter universal (
Rillenlüfter )

Lüfterziegel, Flächenlüfter universal (
Rillenlüfter ), passend zur Dacheindeckung,
liefern und als Zulage eindecken.
Lüftungsquerschnitt: 10,0 cm²
Menge: 0,000 st

**01.19.30 Lüfterziegel**
Lüfterziegel, Entlüfter flach

Lüfterziegel, Entlüfter flach, passend  zur
Dacheindeckung, liefern und als Zulage
eindecken.
Lüftungsquerschnitt: 25,0 cm²
Menge: 0,000 st

#### 01.20 Sonderformziegel

**01.20.01 Pultdachziegel**
Pultdachziegel lang/kurz

Pultdachziegel lang/kurz, passend zur
Dacheindeckung, liefern und mit
korrosionsgeschützten Schrauben
sturmgeschützt befestigen. Als Zulage zur
Dacheindeckung.
Ausführung: lang / kurz
Menge: 0,000 m

**01.20.02 Pult-Ortgangziegel links**
Pult-Ortgangziegel links lang

Pult-Ortgangziegel, links lang, passend zur
Dacheindeckung liefern und mit
korrossionsgeschützten Schrauben
sturmgeschützt befestigen.
Menge: 0,000 st

**01.20.03 Pult-Ortgangziegel links**
Pult-Ortgangziegel links kurz

Pult-Ortgangziegel, links kurz, passend zur
Dacheindeckung liefern und mit
korrossionsgeschützten Schrauben
sturmgeschützt befestigen.
Menge: 0,000 st

**01.20.04 Pult-Ortgangziegel links**
Pult-Ortgangziegel rechts lang

Pult-Ortgangziegel, rechts lang, passend zur
Dacheindeckung liefern und mit
korrossionsgeschützten Schrauben
sturmgeschützt befestigen.
Menge: 0,000 st

**01.20.05 Pult-Ortgangziegel links**
Pult-Ortgangziegel rechts kurz

Pult-Ortgangziegel, rechts kurz, passend zur
Dacheindeckung liefern und mit
korrossionsgeschützten Schrauben
sturmgeschützt befestigen.
Menge: 0,000 st

**01.20.06 Dachknickziegel**
Dachknickziegel

Dachknickziegel, passend zur
Dacheindeckung, liefern und mit
korrosionsgeschützten Schrauben
sturmgeschützt befestigen.
Als Zulage zur Dacheindeckung eindecken.
Menge: 0,000 m

#### 01.21 01.01.07: Verklammerung

**01.21.01 Verklammerung geliefert und eingebaut**
Sturmverklammerung

Korrosionsgeschütze Ziegelverklammerung
liefern und entsprechend der Fachregeln des
deutschen Dachdeckerhandwerks in den
First-,
Ortgang-, Trauf-, Kehl- und Gratbereichen
sowie
innerhalb der Dachinnenfläche im jeweils
berechneten Verlegeraster einbauen.

Die objektspezifische Berechnung wird mit
der
Endrechnung ausgehändigt. Sie dient im
Schadensfall zur Vorlage beim  Gebäude-
und
Haftpflichtversicherer und sollte vom
Eigentümer
zusammen mit den Versicherungspolicen
sorgfältig und dauerhaft aufbewahrt werden.
Menge: 0,000 m2

#### 01.22 01.01.09: Einbauteile

**01.22.01 Sanitärlüfter mit Schlauch**
Sanitärlüfter mit Schlauch, Alu-beschichtet

Alu-Sanitärlüfter mit Schlauch, Form und
farblich passend zur Dacheindeckung, als
Zulage in die
Dachfläche einbauen.
Menge: 0,000 st

**01.22.02 Sanitärlüfter mit Schlauch**
Wrasenlüfterpfanne

Wrsaenlüfterpfanne, für elektrisch, motorisch
betriebene Entlüftung, in Form und farblich
passend zur Dacheindeckung, als Zulage in
die Dachfläche einbauen.
Anfertigung entsprechend dem
Hersteller-Bestellformular.
DN: .......... mm
Menge: 0,000 st

**01.22.03 Antennenziegel mit Manschette**
Antennenziegel mit Manschette,
Alu-bschichtet

Alu-Antennenziegel mit Manschette, Form
und farblich passend zur Dacheindeckung,
liefern und in die vorhandene Dachfläche
einbauen. Als Zulage zur Deckung.
Menge: 0,000 st

**01.22.04 Thermenabgasdurchgangspfanne**
Thermenabgasdurchgangspfanne

Thermenabgasdurchgangspfanne für
Gasrohr,
liefern und in die Dachfläche einsetzen.
Anfertigung entsprechend dem
Hersteller-Bestellformular.
DN: ......... mm
Menge: 0,000 st

#### 01.23 01.01.13: Solarzubehör

**01.23.01 Solardurchgang komplett mit Grundpfanne liefern**
Solardurchgang komplett mit Grundpfanne
liefern

Alu-Solardurchgang komplett mit
Grundpfanne Form und farblich passend zur
Dacheindeckung, liefern und montieren.
Menge: 0,000 st

#### 01.24 01.01.11: Dachbegehung

**01.24.01 Langrost liefern und montieren**
Langrost 80 cm, komplett mit Grundpfanne
liefern und montieren

Langrost 80 cm liefern und montieren:
Langrost aus
Alu-Druckguss mit
Edelstahl-Befestigungselementen und
Grundpfannen, Form und farblich passend
zur Dacheindeckung, liefern und
entsprechend den
Unfallverhütungsvorschriften der
Bauberufsgenossenschaft in die Dachfläche
einbauen.
Menge: 0,000 st

**01.24.02 Kurzrost liefern und montieren**
Kurzrost 46 cm, komplett mit Grundpfanne
liefern und montieren

Kurzrost 46 cm liefern und montieren:
Kurzrost aus
Alu-Druckguss mit
Edelstahl-Befestigungselementen und
Grundpfannen, Form und farblich passend
zur Dacheindeckung, liefern und
entsprechend den
Unfallverhütungsvorschriften der
Bauberufsgenossenschaft in die Dachfläche
einbauen.
Menge: 0,000 st

**01.24.03 Laufrosthalterung f. Endloslaufrost kpl. m. Grundpfanne liefern und montieren**
Laufrosthalterung f. Endloslaufrost kpl. m.
Grundpfanne liefern und montieren

Alu-Laufrosthalterung für Endloslaufrost
komplett mit
Grundpfanne, Form und farblich passend
zur Dacheindeckung, liefern und
entsprechend den
Unfallverhütungsvorschriften der
Bauberufsgenossenschaft in die Dachfläche
einbauen.
Menge: 0,000 st

**01.24.04 Endlos-Laufrost**
Endlos-Laufrost 150 cm

Alu-Endlos-Laufrost 150 cm, Form und
farblich passend zur Dacheindeckung,  liefern
und entsprechend den
Unfallverhütungsvorschriften der
Bauberufsgenossenschaft in die Dachfläche
einbauen.
Menge: 0,000 st

**01.24.05 Sicherheitstritt komplett mit Grundpfanne geliefert und eingebaut**
Sicherheitstritt komplett mit Grundpfanne

Sicherheitstritt komplett mit Grundpfanne,
passend
zur Dacheindeckung, liefern  und
entsprechend
den Unfallverhütungsvorschriften der
Bauberufsgenossenschaft in die Dachfläche
einbauen.
Menge: 0,000 st

**01.24.06 Dachhaken geliefert und eingebaut**
Sicherheitsdachhaken, verzinkt

Sicherheitsdachhaken, verzinkt und
farbbeschichtet, liefern und entsprechend den
Vorschriften der Bauberufsgenossenschaft in
die
vorhandene Dachfläche einbauen.

Farbe:  verzinkt
Menge: 0,000 st

**01.24.07 Dachhaken geliefert und eingebaut**
Sicherheitsdachhaken, farbbeschichtet

Sicherheitsdachhaken, farbbeschichtet,
liefern und entsprechend den
Vorschriften der Bauberufsgenossenschaft in
die
vorhandene Dachfläche einbauen.

Farbe:  rot
Menge: 0,000 st

#### 01.25 01.04.14: Schneefang

**01.25.01 Schneefanggitter**
Schneefanggitter 150 cm

Alu-Schneefanggitter, h = 20 cm, farblich
passend liefern und in die Dachfläche
einbauen.
Menge: 0,000 m

**01.25.02 Schneefanggitterhalterung komplett mit Grundpfanne**
Schneefanggitterhalterung komplett mit
Grundpfanne

Alu-Schneefanggitterhalterung komplett mit
Grundpfanne, Form und farblich passend zur
Dacheindeckung, liefern und entsprechend
den Fachregeln des Deutschen
Dachdeckerhandwerks in passender Anzahl
in die Dachfläche einbauen.
Menge: 0,000 st

**01.25.03 Rundholzhalter komplett mit Grundplatte**
Rundholzhalter komplett mit Grundplatte

Alu-Rundholzhalter komplett mit
Grundpfanne, Form und farblich passend zur
Dacheindeckung, incl. Befestigung liefern und
montieren.
Menge: 0,000 st

**01.25.04 Schneefang-Rundholz, D=100 mm**
Schneefang-Rundholz, D=100 mm

Schneefang-Rundholz, gehobelt,
D=100 mm fachgerecht einbauen.
Länge:
Menge: 0,000 st

**01.25.05 Schneehalterohr**
Schneehalterohr 200 cm

Alu-Schneehalterohr 200 cm lang liefern und
in die Dachfläche einbauen.
Menge: 0,000 st

**01.25.06 Doppelrohrhalterung komplett mit Grundpfanne**
Doppelrohrhalterung komplett mit
Grundpfanne

Alu-Doppelrohrhalterung komplett mit
Grundpfanne Form und farblich passend zur
Dacheindeckung, liefern und entsprechend
den Fachregeln des Deutschen
Dachdeckerhandwerks in passender Anzahl
in die Dachfläche einbauen.
Menge: 0,000 st

**01.25.07 Rohrverbinder für Schneerohrsystem**
Rohrverbinder für Schneerohrsystem

Rohrverbinder für Schneerohrsystem liefern
und einbauen.
Menge: 0,000 st

**01.25.08 Schneestopsteine geliefert und eingebaut**
Schneestoppsteine

Schneestoppsteine, passend zur Deckung,
liefern und als Zulage zur Dachfläche
einbauen.
Menge: 0,000 st

#### 01.26 01.01.10: Dachbelichtung/Dachausstieg

**01.26.01 Ausstiegsfenster geliefert und eingebaut**
Ausstiegsfenster, verzinkt

Dachausstiegsfenster, feuerverzinkt,
passend
zur Dacheindeckung liefern, einbauen und die
Deckung daran anarbeiten.
Größe: 45 x 55 cm.
Menge: 0,000 st

**01.26.02 Ausstiegsfenster geliefert und eingebaut**
Ausstiegsfenster, verzinkt beschichtet

Dachausstiegsfenster, feuerverzinkt und
farbbeschichte, passend zur
Dacheindeckung liefern, einbauen und die
Deckung daran anarbeiten.
Größe: 45 x 55 cm.
Farbe: ..........
Menge: 0,000 st

**01.26.03 Lichtkuppeldachfenster**
Lichtkuppeldachfenster

Lichtkuppeldachfenster, in Form und Farbe
passend zur Dacheindeckung, liefern und in
die Dachfläche einbauen.
Menge: 0,000 st

**01.26.04 Lichtpfannen**
Lichtpfannen

Lichtpfannen aus PVC, passend zur
Dacheindeckung, liefern und als Zulage in die
Dachfläche einbauen.
Menge: 0,000 st

#### 01.27 Schornstein

**01.27.01 Kaminkopfeinfassung geliefert und montiert**
Kaminkopfeinfassung, 1-zügig

1-zügigen Kaminkopf mit Walzblei einfassen.
Inklusive sämtlicher Abkantungen und
Zuschnitte
sowie Anpassen des Walzblei an die
Deckung.
Menge: 0,000 st

**01.27.02 Kaminkopfeinfassung geliefert und montiert**
Kaminkopfeinfassung, 2-zügig

2-zügigen Kaminkopf mit Walzblei einfassen.
Inklusive sämtlicher Abkantungen und
Zuschnitte
sowie Anpassen des Walzblei an die
Deckung.
Menge: 0,000 st

**01.27.03 Kaminkopfeinfassung geliefert und montiert**
Kaminkopfeinfassung, 3-zügig

3-zügigen Kaminkopf mit Walzblei einfassen.
Inklusive sämtlicher Abkantungen und
Zuschnitte
sowie Anpassen des Walzblei an die
Deckung.
Menge: 0,000 st

**01.27.04 Kaminkopfeinfassung geliefert und montiert**
Kaminkopfeinfassung, 4-zügig

4-zügigen Kaminkopf mit Walzblei einfassen.
Inklusive sämtlicher Abkantungen und
Zuschnitte
sowie Anpassen des Walzblei an die
Deckung.
Menge: 0,000 st

**01.27.05 Kaminkopfeinfassung geliefert und montiert**
Kaminkopfeinfassung, m. Kappleiste, 1-zügig

1-zügigen Kaminkopf mit Walzblei einfassen.
Inklusive Kappleiste mit Überhangstreifen
samt
dauerelastischer Abdichtung aus
säurebeständigem Silikon, sämtlicher
Abkantungen
und Zuschnitte sowie Anpassen des Walzblei
an
die Deckung.
Menge: 0,000 st

**01.27.06 Kaminkopfeinfassung geliefert und montiert**
Kaminkopfeinfassung, m. Kappleiste, 2-zügig

2-zügigen Kaminkopf mit Walzblei einfassen.
Inklusive Kappleiste mit Überhangstreifen
samt
dauerelastischer Abdichtung aus
säurebeständigem Silikon, sämtlicher
Abkantungen
und Zuschnitte sowie Anpassen des Walzblei
an
die Deckung.
Menge: 0,000 st

**01.27.07 Kaminkopfeinfassung geliefert und montiert**
Kaminkopfeinfassung, m. Kappleiste, 3-zügig

3-zügigen Kaminkopf mit Walzblei einfassen.
Inklusive Kappleiste mit Überhangstreifen
samt
dauerelastischer Abdichtung aus
säurebeständigem Silikon, sämtlicher
Abkantungen
und Zuschnitte sowie Anpassen des Walzblei
an
die Deckung.
Menge: 0,000 st

**01.27.08 Kaminkopfeinfassung geliefert und montiert**
Kaminkopfeinfassung, m. Kappleiste, 4-zügig

4-zügigen Kaminkopf mit Walzblei einfassen.
Inklusive Kappleiste mit Überhangstreifen
samt
dauerelastischer Abdichtung aus
säurebeständigem Silikon, sämtlicher
Abkantungen
und Zuschnitte sowie Anpassen des Walzblei
an
die Deckung.
Menge: 0,000 st

**01.27.09 Schalung der Kaminfläche aus impräg. Nadelholzbrettern, mindestens 12 cm breit, in**
Kaminverschalung

Schalung der Kaminfläche aus
Nadelholzbrettern, mindestens 12 cm breit,
in beiderseits besäumter Ausführung, der
Güteklasse S10, 24 mm stark, auf mit
zugelassenen Dübelsystemen befestigten
und Holzlatten anbringen und fachgerecht
befestigen.
Die fachgerechte Ausführung nach DIN 18
160
"Hausschornsteine" ist zu beachten.
Menge: 0,000 m2

**01.27.10 Faserzement-Platten, Schornstein,20/20cm**
Faserzement-Platten, Schornstein, 20/20cm

Schornsteinverkleidung aus
Faserzement-Platten
im Format 20/20 cm liefern und lt.
Verlegerichtlinie eindecken.
Inkl. Eckschutzwinkel in Farbe passend zur
Verkleidung.
Plattengröße  : 20/20 cm
Farbe  : Normal
Menge: 0,000 m2

**01.27.11 Schiefer-Platten, Schornstein,20/20cm**
Schiefer-Platten, Schornstein, 20/20cm

Schornsteinverkleidung aus Schiefer-Platten
im Format 20/20 cm liefern und lt.
Verlegerichtlinie eindecken.
Inkl. Eckschutzwinkel in Farbe passend zur
Verkleidung.
Plattengröße  : 20/20 cm
Menge: 0,000 m2

**01.27.12 Biberschwanzziegel Opal Turmbiber**
Biberschwanzziegel, Turmbiber

Schornsteinverkleidung mit
Biberschwanzziegel  Turmbiber, liefern und
auf die herzustellende Lattung verlegen. Inkl.
Beischneiden am Grat. Die Befestigung
erfolgt entsprechend den Fachregeln des
Deutschen Dachdeckerhandwerks.
Verlegeart:
Oberfläche:
Farbe:
Menge: 0,000 m2

**01.27.13 Trockengrat mit First F6v**
Trockengrat mit Turmbiberfirst

Trockengrat mit Turmbiberfirst, samt
untergelegter Gratrolle, Befestigungszubehör,
Gratlattenhalter, Gratlatte und Gratklammer
liefern und
mit korrosionsgeschütztem
Befestigungsmaterial
durchlaufend montieren.
Farbe: ..........
Menge: 0,000 m

**01.27.14 Schornsteinabd.,Edelstahl,600/600,eben**
Schornsteinabd.,Titanzink

Schornsteinabd.,Titanzink, mit umlaufender
Blende liefern und montieren.
Größe : .................... mm
Blende: .......... mm
Blechdicke  : .......... mm
Material Abdeckung  : Titanzink
Menge: 0,000 st

**01.27.15 Schornsteinabd.,Edelstahl,600/600,eben**
Schornsteinabd.,Edelstahl

Schornsteinabdeckung,Edelstahl mit
umlaufender Blende liefern und montieren.
Größe : .................... mm
Blende: ......... mm
Blechdicke  : .......... mm
Material Abdeckung  : Edelstahlblech
Menge: 0,000 st

#### 01.28 Wandanschluß

**01.28.01 Kronengebinde geliefert und eingedeckt**
Kronengebinde

Oberste Ziegelreihe unterhalb von First und
aufgehenden Bauteilen liefern und als
doppelte
Lage eindecken. Am First wird jede
Dachseite
einzeln abgerechnet.
Menge: 0,000 m

**01.28.02 Dachfläche einseitig beigeschnitten**
einseitiges Beischneiden der vorhandenen
Dacheindeckung an aufgehenden Bauteilen.
Einschließlich Befestigung, soweit
erforderlich.
Menge: 0,000 m

**01.28.03 Wandanschluß, Walzblei, Z 250,Kappleiste**
Wandanschluß, Walzblei

Wandanschluß der Dachdeckung mit
aufgelegtem Walzbleistreifen.
Walzbleidicke: 1,25 mm
Zuschnitt Walzblei: 250 mm
Menge: 0,000 m

**01.28.04 Wandanschluß, Walzblei, Z 250,Kappleiste**
Wandanschluß, Walzblei, Kappleiste

Wandanschluß der Dachdeckung mit
aufgelegtem Walzbleistreifen, incl.
Kappleiste. Oberen Abschluß
mit Silikon verfugen.
Walzbleidicke: 1,25 mm
Zuschnitt Walzblei: 250 mm
Menge: 0,000 m

**01.28.05 Wandanschluss geliefert und montiert**
Wandanschluss, Titanzink

Wandanschluss aus Titanzink, d = 0,7 mm,
liefern
und durchlaufend montieren. Inkl.
Kehldichtstreifen zum Schutz vor Staub-und
Schneeeintrieb.
Menge: 0,000 m

**01.28.06 Wandanschluss geliefert und montiert**
Wandanschluss, Titanzink, Kappleiste

Wandanschluss aus Titanzink, d = 0,7 mm,
mit Kappleiste liefern und durchlaufend
montieren. Inkl. Kehldichtstreifen zum Schutz
vor Staub-und Schneeeintrieb.
Oberern Abschluß mit Silikon verfugen.
Menge: 0,000 m

**01.28.07 Kappleiste Alu**
Kappleiste liefern und montieren

Kappleiste aus Aluminium inkl.
Befestigungen,
liefern und montieren. Oberen Abschluss
mittels
Silikon absichern.
Menge: 0,000 m

#### 01.29 Wandverkleidung

**01.29.01 Konterlattung, senkrecht, Fassade, 50/50**
Grundlattung, senkrecht oder waagerecht,
Fassade

Latten roh, trocken, der Sortierklasse S10
nach DIN 4074-1, Holzschutz lt. DIN 68800,
liefern und senkrecht oder waagerecht mit
zugelassenen  Befestigungsmittel im
erforderlichen Abstand an der Wand
montieren.
Lattenquerschnitt: 40 x 60 mm
Untergrund : Mauerwerk
Menge: 0,000 m2

**01.29.02 MF-Dämmplatten geliefert und montiert**
Dämmung Mineralfaser

Hydrophobierte Mineralfaser-Dämmplatten
liefern
und an der Wandfläche in Einstellmontage,
dicht gestoßen sowie passgenau und
fugenfrei einbauen.
Brandschutzklasse: A1 (nicht brennbar)
Wärmeleitfähigkeitsgruppe: 035
Dicke: 60 mm
Menge: 0,000 m2

**01.29.03 DELTA®-VENT N**
Unterdeck-/Unterspannbahn

diffusionsoffene Unterdeck-/Unterspannbahn
aus
PP-Spinnvlies-Folien-Kombination mit
Spezialbeschichtung liefern und nach
Dachdecker-Fachregeln und
Herstellerangaben fachgerecht auf die
Lattenkonstruktion verlegen. Die Befestigung
erfolgt mit Breitkopfstiften oder
Tackerklammern auf dem Sparren.

Brandverhalten: Brandklasse E, EN 13501-1
Reißkraft: ca. 220/130 N/5 cm entsprechend
EN 12311-1+2
Sd-Wert: ca. 0,02 m
Gewicht: ca. 120 g/m2
Menge: 0,000 m2

**01.29.04 Konterlattung, senkrecht, Fassade, 50/50**
Konterlattung, senkrecht, Fassade

Latten roh, trocken, der Sortierklasse S10
nach DIN 4074-1, Holzschutz lt. DIN 68800,
liefern und senkrecht mit zugelassenen
Befestigungsmittel im erforderlichen Abstand
auf vorhandener Grundlattung montieren.
Lattenquerschnitt: 24/48 mm
Menge: 0,000 m2

**01.29.05 Schalung geliefert und aufgenagelt**
Schalung, Fassade

Wandschalung aus Brettern, d = 24 mm bzw.
OSB-Platten 22 mm, liefern und auf die
vorhandene
Holzunterkonstruktion an der Wand
montieren.
Menge: 0,000 m2

**01.29.06 Wandbekleidung, FZ-Platten, 20/20 cm**
Wandbekleidung, FZ-Platten, 20/20 cm

Wandbekleidung der Dachgauben oder der
Giebelwände mit Faserzement-Dachplatten
als Deutsche Deckung, incl. Befestigung
herstellen.
Format  : 20/20 cm
Farbe  :
Menge: 0,000 m2

**01.29.07 Wandbekleidung, FZ-Platten, 20/20 cm**
Wandbekleidung, Schiefer-Platten, 20/20 cm

Wandbekleidung, Schiefer-Platten, 20/20 cm
Wandbekleidung der Dachgauben oder der
Giebelwände mit Schiefer-Dachplatten
als Deutsche Deckung, incl. Befestigung
herstellen.
Format  : 20/20 cm
Menge: 0,000 m2

**01.29.08 Biberschwanzziegel Opal Turmbiber**
Biberschwanzziegel, Turmbiber

Schornsteinverkleidung mit
Biberschwanzziegel  Turmbiber, liefern und
auf die herzustellende Lattung verlegen. Inkl.
Beischneiden am Grat. Die Befestigung
erfolgt entsprechend den Fachregeln des
Deutschen Dachdeckerhandwerks.
Verlegeart:
Oberfläche:
Farbe:
Menge: 0,000 m2

**01.29.09 Trockengrat mit First F6v**
Trockengrat mit Turmbiberfirst

Trockengrat mit Turmbiberfirst, samt
untergelegter Gratrolle, Befestigungszubehör,
Gratlattenhalter, Gratlatte und Gratklammer
liefern und
mit korrosionsgeschütztem
Befestigungsmaterial
durchlaufend montieren.
Farbe: ..........
Menge: 0,000 m

**01.29.10 Sockellüfterprofil geliefert und montiert**
Sockellüfterprofil

Lüfterprofil in Farbe passend zur
Flächeneindeckung am Sockel gegen
Insekteneinflug und das Eindringen von
Kleintieren liefern und durchgehend
montieren.
Menge: 0,000 m

**01.29.11 PVC-Eckprofil geliefert und montiert**
Eckprofil

Eckprofil mit Schnittkantenabdeckung in
Farbe passend zur Flächeeindeckung liefern,
durchgehend montieren und die Flächen
daran anarbeiten.
Menge: 0,000 m

**01.29.12 Fensteranschlüsse geliefert und hergestellt**
Fensteranschluss

Seitliche Fensteranschlüsse mit Eckprofilen
und einem Tafelstreifen aus Faserzement-
Platten, passend zur Flächeneindeckung,
einfassen.
Fenstergröße: ca.
Faschentiefe:  ca.
Menge: 0,000 m

**01.29.13 Lüfterprofil an Stürzen geliefert und montiert**
Lüfterprofil Sturz

Lüfterprofil in Farbe passend zur
Flächeneindeckung an den Stürzen liefern
und korrosionsgeschützt durchlaufend
montieren.
Menge: 0,000 m

**01.29.14 Fensterbankabdeckung geliefert und montiert**
Fensterbank Zink

Fensterbankabdeckung aus Titanzink,
d =  0,7 mm, Zuschnitt 400 mm, mit Wasserschenkel und Aufkantung mit Wasserfalz,
liefern
und mit verdeckter Befestigung montieren.
Menge: 0,000 m

#### 01.30 01.01.15: Stundenlohnleistungen für nich

**01.30.01 Dachdeckermeisterstunde**
Dachdeckermeisterstunde

Dachdeckermeisterstunde für nicht
vorhergesehene
Arbeiten zum Nachweis
Menge: 0,000 h

**01.30.02 Dachdeckergesellenstunde**
Dachdeckergesellenstunde

Dachdeckergesellenstunde für nicht
vorhergesehene
Arbeiten zum Nachweis
Menge: 0,000 h

**01.30.03 Dachdeckerlehrlingsstunde**
Dachdeckerlehrlingsstunde

Dachdeckerlehrlingsstunde für nicht
vorhergesehene
Arbeiten zum Nachweis
Menge: 0,000 h

**01.30.04 Dachdeckerhelferstunde**
Dachdeckerhelferstunde

Dachdeckerhelferstunde für nicht
vorhergesehene
Arbeiten zum Nachweis
Menge: 0,000 h
